# Unitat interior per a producció d'aigua freda i calenta

- Propietat de l'arxiu: CYPE INGENIEROS, S.A.
- Format: FIEBDC-3/2002
- Divisa: EUR
- Costos indirectes: 3.00 %
- IVA: 21.00 %

## I Instal·lacions

### IB Sistemes de climatització

#### IBS Sistema VRF (Samsung)

**IBS070** U Unitat interior per a producció d'aigua freda i calenta.
Unitat interior per a producció d'aigua calenta a alta temperatura, sistema VRF, per a gas R-410A, model AM160TNBFEB/EU "SAMSUNG", alimentació monofàsica (230V/50Hz), potència calorífica 16 kW, consum elèctric 10 W, cabal d'aigua 23 l/min, pressió sonora 42 dBA, potència sonora 60 dBA, dimensions 518x1210x330 mm, pes 40 kg, regulació de la temperatura de sortida d'aigua en calefacció de 25°C a 80°C, diàmetre de connexió de la canonada de líquid 3/8", diàmetre de connexió d'a canonada de gas 5/8", diàmetre de connexió de les canonades d'aigua 1", amb vàlvula d'expansió electrònica EEV.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42sam109a | U | Unitat interior per a producció d'aigua calenta a alta temperatura, sistema VRF, per a gas R-410A, model AM160TNBFEB/EU "SAMSUNG", alimentació monofàsica (230V/50Hz), potència calorífica 16 kW, consum elèctric 10 W, cabal d'aigua 23 l/min, pressió sonora 42 dBA, potència sonora 60 dBA, dimensions 518x1210x330 mm, pes 40 kg, regulació de la temperatura de sortida d'aigua en calefacció de 25°C a 80°C, diàmetre de connexió de la canonada de líquid 3/8", diàmetre de connexió d'a canonada de gas 5/8", diàmetre de connexió de les canonades d'aigua 1", amb vàlvula d'expansió electrònica EEV. (material) | 1.000 | 6285.00 | 6285.00 |
| mo005 | h | Oficial 1ª instal·lador de climatització. (mà d'obra) | 0.599 | 30.63 | 18.35 |
| mo104 | h | Ajudant instal·lador de climatització. (mà d'obra) | 0.599 | 26.36 | 15.79 |
| % | % | Costos directes complementaris | 2 % | 6319.14 | 126.38 |
|  |  | Costos directes |  |  | 6445.52 |
