# Unitat interior per a producció d'aigua freda i calenta

- Propietat de l'arxiu: CYPE Ingenieros S.A.
- Format: FIEBDC-3/2016
- Programa: Generador de preus de la construcció. CYPE Ingenieros, S.A.
- Data: 27/10/2025
- Divisa: EUR
- Costos indirectes: 3 %
- IVA: 21 %

## I Instal·lacions

### IB Sistemes de climatització

#### IBS Sistema VRF (Samsung)

**IBS070** U Unitat interior per a producció d'aigua freda i calenta.
Unitat interior per a producció d'aigua calenta a baixa temperatura i aigua freda, sistema VRF, per a gas R-410A, model AM160FNBDEH/EU "SAMSUNG", alimentació monofàsica (230V/50Hz), potència frigorífica 14 kW, potència calorífica 16 kW, consum elèctric en refrigeració 10 W, cabal d'aigua 48 l/min, pressió sonora 27 dBA, potència sonora 54 dBA, dimensions 518x627x330 mm, pes 29 kg, regulació de la temperatura de sortida d'aigua en refrigeració de 5°C a 30°C, regulació de la temperatura de sortida d'aigua en calefacció de 20°C a 50°C, diàmetre de connexió de la canonada de líquid 3/8", diàmetre de connexió d'a canonada de gas 5/8", diàmetre de connexió de les canonades d'aigua 1", amb vàlvula d'expansió electrònica EEV.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42sam108a | U | Unitat interior per a producció d'aigua calenta a baixa temperatura i aigua freda, sistema VRF, per a gas R-410A, model AM160FNBDEH/EU "SAMSUNG", alimentació monofàsica (230V/50Hz), potència frigorífica 14 kW, potència calorífica 16 kW, consum elèctric en refrigeració 10 W, cabal d'aigua 48 l/min, pressió sonora 27 dBA, potència sonora 54 dBA, dimensions 518x627x330 mm, pes 29 kg, regulació de la temperatura de sortida d'aigua en refrigeració de 5°C a 30°C, regulació de la temperatura de sortida d'aigua en calefacció de 20°C a 50°C, diàmetre de connexió de la canonada de líquid 3/8", diàmetre de connexió d'a canonada de gas 5/8", diàmetre de connexió de les canonades d'aigua 1", amb vàlvula d'expansió electrònica EEV. (material) | 1 | 2175 | 2175.000 |
| mo005 | h | Oficial 1ª instal·lador de climatització. (mà d'obra) | 2.098 | 30.63 | 64.262 |
| mo104 | h | Ajudant instal·lador de climatització. (mà d'obra) | 2.098 | 26.36 | 55.303 |
| % | % | Costos directes complementaris | 2 % | 2294.565 | 45.891 |
|  |  | Costos directes |  |  | 2340.456 |

## Recursos

**mt42sam108a** U Unitat interior per a producció d'aigua calenta a baixa temperatura i aigua freda
Dades tècniques: Cost energètic 1370.934 MJ; Emissió de CO2 92.130 kg
Residus:
- embalatge: re150101 Envasos de paper i cartró. (component de residu); rendiment 0.18 kg; Codi LER 15 01 01; Massa de l'element 1 kg; Volum 0.001333 m3
- embalatge: re170203 Plàstic. (component de residu); rendiment 0.09 kg; Codi LER 17 02 03; Massa de l'element 1 kg; Volum 0.001667 m3
