# Unitat interior per a producció d'aigua freda i calenta

- Propietat de l'arxiu: CYPE INGENIEROS, S.A.
- Format: FIEBDC-3/2002
- Divisa: EUR
- Costos indirectes: 3.00 %
- IVA: 21.00 %

## I Instal·lacions

### IB Sistemes de climatització

#### IBS Sistema VRF (Samsung)

**IBS070** U Unitat interior per a producció d'aigua freda i calenta.
Unitat interior per a producció d'aigua calenta a baixa temperatura i aigua freda, sistema VRF, per a gas R-410A, model AM320FNBDEH/EU "SAMSUNG", alimentació monofàsica (230V/50Hz), potència frigorífica 28 kW, potència calorífica 31,5 kW, consum elèctric en refrigeració 10 W, cabal d'aigua 92 l/min, pressió sonora 28 dBA, potència sonora 56 dBA, dimensions 518x627x330 mm, pes 33 kg, regulació de la temperatura de sortida d'aigua en refrigeració de 5°C a 30°C, regulació de la temperatura de sortida d'aigua en calefacció de 20°C a 50°C, diàmetre de connexió de la canonada de líquid 3/8", diàmetre de connexió d'a canonada de gas 7/8", diàmetre de connexió de les canonades d'aigua 1", amb vàlvula d'expansió electrònica EEV.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42sam108b | U | Unitat interior per a producció d'aigua calenta a baixa temperatura i aigua freda, sistema VRF, per a gas R-410A, model AM320FNBDEH/EU "SAMSUNG", alimentació monofàsica (230V/50Hz), potència frigorífica 28 kW, potència calorífica 31,5 kW, consum elèctric en refrigeració 10 W, cabal d'aigua 92 l/min, pressió sonora 28 dBA, potència sonora 56 dBA, dimensions 518x627x330 mm, pes 33 kg, regulació de la temperatura de sortida d'aigua en refrigeració de 5°C a 30°C, regulació de la temperatura de sortida d'aigua en calefacció de 20°C a 50°C, diàmetre de connexió de la canonada de líquid 3/8", diàmetre de connexió d'a canonada de gas 7/8", diàmetre de connexió de les canonades d'aigua 1", amb vàlvula d'expansió electrònica EEV. (material) | 1.000 | 3335.00 | 3335.00 |
| mo005 | h | Oficial 1ª instal·lador de climatització. (mà d'obra) | 2.407 | 30.63 | 73.73 |
| mo104 | h | Ajudant instal·lador de climatització. (mà d'obra) | 2.407 | 26.36 | 63.45 |
| % | % | Costos directes complementaris | 2 % | 3472.18 | 69.44 |
|  |  | Costos directes |  |  | 3541.62 |
