# Unitat interior per a producció d'aigua freda i calenta

- Propietat de l'arxiu: CYPE INGENIEROS, S.A.
- Format: FIEBDC-3/2002
- Divisa: EUR
- Costos indirectes: 3.00 %
- IVA: 21.00 %

## I Instal·lacions

### IB Sistemes de climatització

#### IBS Sistema VRF (Samsung)

**IBS070** U Unitat interior per a producció d'aigua freda i calenta.
Unitat interior per a producció d'aigua calenta a baixa temperatura i aigua freda, sistema VRF, per a gas R-410A, model AM500FNBDEH/EU "SAMSUNG", alimentació monofàsica (230V/50Hz), potència frigorífica 44,8 kW, potència calorífica 50,4 kW, consum elèctric en refrigeració 10 W, cabal d'aigua 150 l/min, pressió sonora 31 dBA, potència sonora 59 dBA, dimensions 518x627x330 mm, pes 40 kg, regulació de la temperatura de sortida d'aigua en refrigeració de 5°C a 30°C, regulació de la temperatura de sortida d'aigua en calefacció de 20°C a 50°C, diàmetre de connexió de la canonada de líquid 1/2", diàmetre de connexió d'a canonada de gas 1 1/8", diàmetre de connexió de les canonades d'aigua 1 1/4", amb vàlvula d'expansió electrònica EEV.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42sam108c | U | Unitat interior per a producció d'aigua calenta a baixa temperatura i aigua freda, sistema VRF, per a gas R-410A, model AM500FNBDEH/EU "SAMSUNG", alimentació monofàsica (230V/50Hz), potència frigorífica 44,8 kW, potència calorífica 50,4 kW, consum elèctric en refrigeració 10 W, cabal d'aigua 150 l/min, pressió sonora 31 dBA, potència sonora 59 dBA, dimensions 518x627x330 mm, pes 40 kg, regulació de la temperatura de sortida d'aigua en refrigeració de 5°C a 30°C, regulació de la temperatura de sortida d'aigua en calefacció de 20°C a 50°C, diàmetre de connexió de la canonada de líquid 1/2", diàmetre de connexió d'a canonada de gas 1 1/8", diàmetre de connexió de les canonades d'aigua 1 1/4", amb vàlvula d'expansió electrònica EEV. (material) | 1.000 | 3915.00 | 3915.00 |
| mo005 | h | Oficial 1ª instal·lador de climatització. (mà d'obra) | 2.638 | 30.63 | 80.80 |
| mo104 | h | Ajudant instal·lador de climatització. (mà d'obra) | 2.638 | 26.36 | 69.54 |
| % | % | Costos directes complementaris | 2 % | 4065.34 | 81.31 |
|  |  | Costos directes |  |  | 4146.65 |
