# Unitat exterior d'aire condicionat

- Propietat de l'arxiu: CYPE Ingenieros S.A.
- Format: FIEBDC-3/2016
- Programa: Generador de preus de la construcció. CYPE Ingenieros, S.A.
- Data: 24/01/2025
- Divisa: EUR
- Costos indirectes: 3 %
- IVA: 21 %

## I Instal·lacions

### IB Sistemes de climatització

#### IBS Sistema VRF (Samsung)

**IBS010** U Unitat exterior d'aire condicionat.
Unitat exterior d'aire condicionat, sistema VRF, per a gas R-410A, gamma DVM S Eco, model AM040BXMDEH/EU "SAMSUNG", alimentació monofàsica (230V/50Hz), potència frigorífica 12,1 kW (temperatura de bulb sec de l'aire interior 27°C, temperatura de bulb humit de l'aire interior 19°C, temperatura de bulb sec de l'aire exterior 35°C, temperatura de bulb humit de l'aire exterior 24°C), potència calorífica 12,1 kW, (temperatura de bulb sec de l'aire interior 20°C, temperatura de bulb humit de l'aire interior 15°C, temperatura de bulb sec de l'aire exterior 7°C, temperatura de bulb humit de l'aire exterior 6°C), nº màxim d'unitats interiors connectables 6, rang de capacitat d'unitats interiors connectables des de 5,6 fins a 15,7 kW, consum elèctric en refrigeració 3,9 kW, consum elèctric en calefacció 3,23 kW, EER 3,1, COP 3,75, SEER 7,6, SCOP 4,2, amb compressor BLDC Twin Rotary amb tecnologia Inverter i ventilador amb motor BLDC amb tecnologia Inverter, cabal d'aire 64 m³/min, diàmetre de connexió de la canonada de líquid 3/8", diàmetre de connexió d'a canonada de gas 5/8", longitud màxima entre unitat exterior i unitat interior més allunyada 50 m, longitud total màxima de canonada frigorífica 150 m, longitud màxima entre el primer kit de ramificació de canonada frigorífica i unitat interior més allunyada 40 m, diferència màxima d'altura d'instal·lació 30 m si la unitat exterior es troba per sobre de les unitats interiors, diferència màxima d'altura d'instal·lació 25 m si la unitat exterior es troba per sota de les unitats interiors, diferència màxima d'altura entre unitats interiors 15 m, càrrega de refrigerant 2 kg, potència sonora en refrigeració 70 dBA, pressió sonora en refrigeració 53 dBA, pressió sonora en calefacció 56 dBA, pes 79 kg, dimensions 940x998x330 mm, rang de funcionament de temperatura de l'aire exterior en refrigeració des de -5 fins a 48°C, rang de funcionament de temperatura de l'aire exterior en calefacció des de -20 fins a 24°C. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42sam025a | U | Unitat exterior d'aire condicionat, sistema VRF, per a gas R-410A, gamma DVM S Eco, model AM040BXMDEH/EU "SAMSUNG", alimentació monofàsica (230V/50Hz), potència frigorífica 12,1 kW (temperatura de bulb sec de l'aire interior 27°C, temperatura de bulb humit de l'aire interior 19°C, temperatura de bulb sec de l'aire exterior 35°C, temperatura de bulb humit de l'aire exterior 24°C), potència calorífica 12,1 kW, (temperatura de bulb sec de l'aire interior 20°C, temperatura de bulb humit de l'aire interior 15°C, temperatura de bulb sec de l'aire exterior 7°C, temperatura de bulb humit de l'aire exterior 6°C), nº màxim d'unitats interiors connectables 6, rang de capacitat d'unitats interiors connectables des de 5,6 fins a 15,7 kW, consum elèctric en refrigeració 3,9 kW, consum elèctric en calefacció 3,23 kW, EER 3,1, COP 3,75, SEER 7,6, SCOP 4,2, amb compressor BLDC Twin Rotary amb tecnologia Inverter i ventilador amb motor BLDC amb tecnologia Inverter, cabal d'aire 64 m³/min, diàmetre de connexió de la canonada de líquid 3/8", diàmetre de connexió d'a canonada de gas 5/8", longitud màxima entre unitat exterior i unitat interior més allunyada 50 m, longitud total màxima de canonada frigorífica 150 m, longitud màxima entre el primer kit de ramificació de canonada frigorífica i unitat interior més allunyada 40 m, diferència màxima d'altura d'instal·lació 30 m si la unitat exterior es troba per sobre de les unitats interiors, diferència màxima d'altura d'instal·lació 25 m si la unitat exterior es troba per sota de les unitats interiors, diferència màxima d'altura entre unitats interiors 15 m, càrrega de refrigerant 2 kg, potència sonora en refrigeració 70 dBA, pressió sonora en refrigeració 53 dBA, pressió sonora en calefacció 56 dBA, pes 79 kg, dimensions 940x998x330 mm, rang de funcionament de temperatura de l'aire exterior en refrigeració des de -5 fins a 48°C, rang de funcionament de temperatura de l'aire exterior en calefacció des de -20 fins a 24°C. (material) | 1 | 4770 | 4770.000 |
| mt42www080 | U | Kit d'amortidors antivibració de terra, format per quatre amortidors de cautxú, amb els seus cargols, rosques i volanderes corresponents. (material) | 1 | 8 | 8.000 |
| mo005 | h | Oficial 1ª instal·lador de climatització. (mà d'obra) | 4.978 | 30.63 | 152.476 |
| mo104 | h | Ajudant instal·lador de climatització. (mà d'obra) | 4.978 | 26.36 | 131.220 |
| % | % | Costos directes complementaris | 2 % | 5061.696 | 101.234 |
|  |  | Costos directes |  |  | 5162.930 |

## Recursos

**mt42sam025a** U Unitat exterior d'aire condicionat
Dades tècniques: Cost energètic 3635.596 MJ; Emissió de CO2 248.788 kg
Residus:
- embalatge: re150101 Envasos de paper i cartró. (component de residu); rendiment 0.18 kg; Codi LER 15 01 01; Massa de l'element 1 kg; Volum 0.001333 m3
- embalatge: re170203 Plàstic. (component de residu); rendiment 0.09 kg; Codi LER 17 02 03; Massa de l'element 1 kg; Volum 0.001667 m3
