# Vàlvula d'expansió electrònica

- Propietat de l'arxiu: CYPE Ingenieros S.A.
- Format: FIEBDC-3/2016
- Programa: Generador de preus de la construcció. CYPE Ingenieros, S.A.
- Data: 04/06/2025
- Divisa: EUR
- Costos indirectes: 3 %
- IVA: 21 %

## I Instal·lacions

### IB Sistemes de climatització

#### IBS Sistema VRF (Samsung)

**IBS100** U Vàlvula d'expansió electrònica.
Vàlvula d'expansió electrònica EEV, de 1 sortides, model MEV-E24SA "SAMSUNG", capacitat de la unitat interior connectada aigües avall menor o igual a 3,6 kW.
Inclou: Replanteig. Col·locació i fixació dels elements. Connexionat.
Criteri d'amidament de projecte: Nombre d'unitats previstes, segons documentació gràfica de Projecte.
Criteri de mesura d'obra: Es mesurarà el nombre d'unitats realment executades segons especificacions de Projecte.

| Codi | Ut | Descripció | Rendiment | Preu | Import |
|---|---|---|---|---|---|
| mt42sam018dah | U | Vàlvula d'expansió electrònica EEV, de 1 sortides, model MEV-E24SA "SAMSUNG", capacitat de la unitat interior connectada aigües avall menor o igual a 3,6 kW. (material) | 1 | 200 | 200.000 |
| mo005 | h | Oficial 1ª instal·lador de climatització. (mà d'obra) | 0.064 | 30.63 | 1.960 |
| mo104 | h | Ajudant instal·lador de climatització. (mà d'obra) | 0.064 | 26.36 | 1.687 |
| % | % | Costos directes complementaris | 2 % | 203.647 | 4.073 |
|  |  | Costos directes |  |  | 207.720 |
